# Accesorios para armarios Técnica equipamiento 19", en pulgadas tuerca enjaulada estrella M6 - de Rittal

- Propiedad del archivo: CONSTRUNARIO
- Formato: FIEBDC-3/2012
- Programa: Construnario Versión 3.51
- Fecha de los precios: 18/03/2019
- Divisa: EUR

**LZ7000990** u Accesorios para armarios Técnica equipamiento 19", en pulgadas tuerca enjaulada estrella M6 - de Rittal
RITTAL Accesorios para armarios Técnica equipamiento 19", en pulgadas tuerca enjaulada estrella M6 con tornillos M6 x 10 mm para perfil con ranura en T Las tuercas enjauladas garantizan un montaje flexible y seguro de los accesorios a las guías perfil con ranura en T. Unidad de envase: 50 tuercas elásticas, 50 tornillos 10 mm, autofrenables Código EAN: 4028177122581 Código eCl@ss 4.1: 27188101 Código eCl@ss 5.1: 27182504 Código eCl@ss 6.0: 27182504 Código eCl@ss 7.0: 27182590 Código eCl@ss 8.0: 23110815 Código ETIM 3.0: EC000325 Código ETIM 4.0: EC002358 Código ETIM 5.0: EC002358 Código ETIM 6.0: EC002358
