# Accesorios para armarios Técnica equipamiento 19", en pulgadas tornillos cilíndricos M5 - de Rittal

- Propiedad del archivo: CONSTRUNARIO
- Formato: FIEBDC-3/2012
- Programa: Construnario Versión 3.51
- Fecha de los precios: 18/03/2019
- Divisa: EUR

**LZ7094130** u Accesorios para armarios Técnica equipamiento 19", en pulgadas tornillos cilíndricos M5 - de Rittal
RITTAL Accesorios para armarios Técnica equipamiento 19", en pulgadas tornillos cilíndricos M5 con hexágono interior M5 x 16 mm/M6 x 16 mm Para una transmisión óptima de los momentos de torsión, aumento de la estabilidad de la herramienta y una mayor seguridad y fiabilidad al apretar y extraer las uniones por tornillo. Unidad de envase: Incluye arandelas plásticas Código EAN: 4028177663046 Código eCl@ss 4.1: 27188101 Código eCl@ss 5.1: 27182504 Código eCl@ss 6.0: 27182504 Código eCl@ss 7.0: 27182590 Código eCl@ss 8.0: 23110190 Código ETIM 3.0: EC000325 Código ETIM 4.0: EC000887 Código ETIM 5.0: EC000887 Código ETIM 6.0: EC000887
