# Accesorios para armarios Técnica equipamiento 19", en pulgadas tuerca enjaulada M6, 1, 2-1, 5 - de Rittal

- Propiedad del archivo: CONSTRUNARIO
- Formato: FIEBDC-3/2012
- Programa: Construnario Versión 3.51
- Fecha de los precios: 18/03/2019
- Divisa: EUR

**EL2094300** u Accesorios para armarios Técnica equipamiento 19", en pulgadas tuerca enjaulada M6, 1, 2-1, 5 - de Rittal
RITTAL Accesorios para armarios Técnica equipamiento 19", en pulgadas tuerca enjaulada M6 con contacto 1,2-1,5 Para la fijación de módulos electrónicos, componentes de 482,6 mm (19?) y placas ciegas a los perfiles de fijación de 482,6 mm (19?). Para aplicación en grosores del perfil de chapa de 0,8 2,0 mm. En caso de tolerancias ajustadas deberían utilizarse las tuercas enjauladas para grosores de 1,2 1,5mm. A elección con o sin contacto de los componentes con el perfil/caja de 482,6 mm (19?) Código EAN: 4028177187375 Código eCl@ss 4.1: 27188101 Código eCl@ss 5.1: 27182504 Código eCl@ss 6.0: 27182504 Código eCl@ss 7.0: 27182590 Código eCl@ss 8.0: 23110815 Código ETIM 3.0: EC000325 Código ETIM 4.0: EC002358 Código ETIM 5.0: EC002358 Código ETIM 6.0: EC002358
