# Accesorios para armarios Técnica equipamiento 19", en pulgadas soporte 350x150x97 - de Rittal

- Propiedad del archivo: CONSTRUNARIO
- Formato: FIEBDC-3/2012
- Programa: Construnario Versión 3.51
- Fecha de los precios: 18/03/2019
- Divisa: EUR

**LZ7246500** u Accesorios para armarios Técnica equipamiento 19", en pulgadas soporte 350x150x97 - de Rittal
RITTAL Accesorios para armarios Técnica equipamiento 19", en pulgadas soporte 350x150x97 para aparellaje pequeño Para la fijación segura de aparellaje pequeño, como módems, fuentes de alimentación routers, etc., no aptos para 19?. Soporte angular para el montaje en el espacio lateral disponible entre el nivel de 482,6 mm (19?) y el lateral en las guías perfil en L, marcos de montaje o chasis. La fijación de los componentes y los cables de conexión se realiza de forma rápida y sencilla mediante bridas o cinta velcro. También es adecuado para el guiado de los cables en la profundidad del armario. Material: Chapa de acero Superficie: Galvanizada Unidad de envase: Incluye material de fijación. Accesorios: Brida de velcro, brida para cables Código EAN: 4028177625464 Código eCl@ss 4.1: 27188101 Código eCl@ss 5.1: 27189201 Código eCl@ss 6.0: 27189201 Código eCl@ss 7.0: 27182590 Código eCl@ss 8.0: 27189261 Código ETIM 3.0: EC000325 Código ETIM 4.0: EC002620 Código ETIM 5.0: EC002620 Código ETIM 6.0: EC002620
