# Accesorios para armarios Técnica equipamiento 19", en pulgadas escobilla vertical - de Rittal

- Propiedad del archivo: CONSTRUNARIO
- Formato: FIEBDC-3/2012
- Programa: Construnario Versión 3.51
- Fecha de los precios: 18/03/2019
- Divisa: EUR

**LT7827544** u Accesorios para armarios Técnica equipamiento 19", en pulgadas escobilla vertical - de Rittal
RITTAL Accesorios para armarios Técnica equipamiento 19", en pulgadas escobilla vertical para TS, TE Dentro del distribuidor para redes se utiliza como pantalla flexible, cubriendo de forma elegante el espacio de alineación lateral del nivel de montaje de 19?. La escobilla permite un cómodo guiado de los cables desde el espacio lateral y posterior del distribuidor hacia el nivel frontal de conexión. El espacio libre necesario frente al nivel de montaje es de mínimo 75 mm. En el TS el montaje de la escobilla se realiza lateralmente en el perfil vertical del bastidor, en chasis horizontales o verticales. Otra posibilidad de montaje es el montaje directo al nivel de montaje del TS o TE 7000. Para la fijación directa al marco de montaje de 19? del TS o TE debe adaptarse la longitud de la escobilla. Material: Perfil de aluminio con escobilla: plástico, UL 94-V0 Unidad de envase: 1 juego = 4 escobillas, longitud 950 mm cada una Código EAN: 4028177552845 Código eCl@ss 4.1: 27188101 Código eCl@ss 5.1: 27189222 Código eCl@ss 6.0: 27189222 Código eCl@ss 7.0: 27182590 Código eCl@ss 8.0: 27189234 Código ETIM 3.0: EC000325 Código ETIM 4.0: EC002625 Código ETIM 5.0: EC002625 Código ETIM 6.0: EC002625
