# Accesorios para armarios Técnica equipamiento 19", en pulgadas bisagra - de Rittal

- Propiedad del archivo: CONSTRUNARIO
- Formato: FIEBDC-3/2012
- Programa: Construnario Versión 3.51
- Fecha de los precios: 18/03/2019
- Divisa: EUR

**EL1950000** u Accesorios para armarios Técnica equipamiento 19", en pulgadas bisagra - de Rittal
RITTAL Accesorios para armarios Técnica equipamiento 19", en pulgadas bisagra para placas ciegas Material: Cinc fundido a presión Superficie: Galvanizada Unidad de envase: Incluye material de fijación Código EAN: 4028177012998 Código eCl@ss 4.1: 27188101 Código eCl@ss 5.1: 27189237 Código eCl@ss 6.0: 27189237 Código eCl@ss 7.0: 27182590 Código eCl@ss 8.0: 27409219 Código ETIM 3.0: EC000325 Código ETIM 4.0: EC001167 Código ETIM 5.0: EC001167 Código ETIM 6.0: EC001167
