# Accesorios para armarios Técnica equipamiento 19", en pulgadas cajón 3UA - de Rittal

- Propiedad del archivo: CONSTRUNARIO
- Formato: FIEBDC-3/2012
- Programa: Construnario Versión 3.51
- Fecha de los precios: 18/03/2019
- Divisa: EUR

**LZ7283035** u Accesorios para armarios Técnica equipamiento 19", en pulgadas cajón 3UA - de Rittal
RITTAL Accesorios para armarios Técnica equipamiento 19", en pulgadas cajón 3UA para un nivel de fijación de 482,6 mm (19?) Para la fijación frontal a las guías perfil de 482,6 mm (19? ). Con tapa y guías telescópicas para el alojamiento de documentos y materiales pequeños. La pequeña ejecución de la variante de 2 UA es adecuada para el montaje dentro de un bastidor móvil. Material: Chapa de acero Color: RAL 7035 Unidad de envase: Completamente montado, incluye material de fijación Código EAN: 4028177165960 Código eCl@ss 4.1: 27188101 Código eCl@ss 5.1: 27189219 Código eCl@ss 6.0: 27189219 Código eCl@ss 7.0: 27189261 Código eCl@ss 8.0: 27189261 Código ETIM 3.0: EC000316 Código ETIM 4.0: EC002620 Código ETIM 5.0: EC002620 Código ETIM 6.0: EC002620
