# Accesorios para armarios Técnica equipamiento 19", en pulgadas adaptador métrico 11UA - de Rittal

- Propiedad del archivo: CONSTRUNARIO
- Formato: FIEBDC-3/2012
- Programa: Construnario Versión 3.51
- Fecha de los precios: 18/03/2019
- Divisa: EUR

**LZ7246060** u Accesorios para armarios Técnica equipamiento 19", en pulgadas adaptador métrico 11UA - de Rittal
RITTAL Accesorios para armarios Técnica equipamiento 19", en pulgadas adaptador métrico 11UA 21?/19? Este adaptador permite la fijación de subracks en pulgadas a guías perfil métricas (535 mm) o el montaje de sistemas mixtos. Material: Perfil de aluminio extrusionado Unidad de envase: Incluye material de fijación Código EAN: 4028177187191 Código eCl@ss 4.1: 27188101 Código eCl@ss 5.1: 27182504 Código eCl@ss 6.0: 27182504 Código eCl@ss 7.0: 27189261 Código eCl@ss 8.0: 27189234 Código ETIM 3.0: EC000325 Código ETIM 4.0: EC002625 Código ETIM 5.0: EC002625 Código ETIM 6.0: EC002625
