# Accesorios para armarios Técnica equipamiento 19", en pulgadas juego de adaptación 3UA - de Rittal

- Propiedad del archivo: CONSTRUNARIO
- Formato: FIEBDC-3/2012
- Programa: Construnario Versión 3.51
- Fecha de los precios: 18/03/2019
- Divisa: EUR

**LZ7246100** u Accesorios para armarios Técnica equipamiento 19", en pulgadas juego de adaptación 3UA - de Rittal
RITTAL Accesorios para armarios Técnica equipamiento 19", en pulgadas juego de adaptación 3UA para armarios TS de 800 mm de anchura Para la fijación de componentes aislados de 482,6 mm (19?) o bien como posibilidad adicional de montaje en la parte posterior del armario. El nivel de fijación en el ángulo de adaptación puede ajustarse en pasos de 25 mm hasta 100 mm en la profundidad, de forma que incluso con el montaje de patch-panels o cajas de empalme contiua habiendo suficiente espacio libre para la alineación. La fijación se realiza en el nivel de montaje interior del perfil del bastidor o en uno de los chasis en la profundidad del armario. Material: Chapa de acero Color: RAL 7035 Código EAN: 4028177186798 Código eCl@ss 4.1: 27188101 Código eCl@ss 5.1: 27182504 Código eCl@ss 6.0: 27182504 Código eCl@ss 7.0: 27189261 Código eCl@ss 8.0: 27189234 Código ETIM 3.0: EC000325 Código ETIM 4.0: EC002625 Código ETIM 5.0: EC002625 Código ETIM 6.0: EC002625
