# Accesorios para armarios Técnica equipamiento 19", Carriles deslizantes TS 600mm - de Rittal

- Propiedad del archivo: CONSTRUNARIO
- Formato: FIEBDC-3/2012
- Programa: Construnario Versión 3.51
- Fecha de los precios: 18/03/2019
- Divisa: EUR

**TS8613160** u Accesorios para armarios Técnica equipamiento 19", Carriles deslizantes TS 600mm - de Rittal
RITTAL Accesorios para armarios Técnica equipamiento 19", Carriles deslizantes TS 600mm para perfil de adaptación TS Con fijación bilateral entre los perfiles de adaptación frontales y posteriores de 482,6 mm (19?) o las piezas de adaptación de 482,6 mm (19?). Material: Chapa de acero Superficie: Galvanizada Unidad de envase: Incluye material de fijación. Adicionalmente se precisa: -Perfiles de adaptación de 482,6 mm (19?) o -Piezas de adaptación de 482,6 mm (19?) Código EAN: 4028177212237 Código eCl@ss 4.1: 27188101 Código eCl@ss 5.1: 27182504 Código eCl@ss 6.0: 27182504 Código eCl@ss 7.0: 27182590 Código eCl@ss 8.0: 27189261 Código ETIM 3.0: EC000325 Código ETIM 4.0: EC002620 Código ETIM 5.0: EC002620 Código ETIM 6.0: EC002620
