# Accesorios para armarios Técnica equipamiento 19", Carriles deslizantes cargas pesadas 298mm - de Rittal

- Propiedad del archivo: CONSTRUNARIO
- Formato: FIEBDC-3/2012
- Programa: Construnario Versión 3.51
- Fecha de los precios: 18/03/2019
- Divisa: EUR

**LZ7492300** u Accesorios para armarios Técnica equipamiento 19", Carriles deslizantes cargas pesadas 298mm - de Rittal
RITTAL Accesorios para armarios Técnica equipamiento 19", Carriles deslizantes cargas pesadas 298mm para cargas pesadas para armarios para redes TS con dos niveles de fijación Para soportar elementos de elevado peso. Las guías deslizantes se fijan a las guías perfil en forma de U y se aseguran mediante tornillos. La aplicación combinada con elementos de profundidad adicionales o en armarios de 800 mm de anchura con la fijación adicional de guías perfil evita una posible torsión de las guías perfil a causa de cargas irregulares. Carga admisible: 80 kg de carga estática Material: Chapa de acero Superficie: Galvanizada Unidad de envase: Incluye material de fijación. Atención: No adecuadas para montaje al marco de montaje de 19? Adicionalmente se precisa: Para la fijación a guías perfil TS en forma de L: Adaptador DK 7827.300 Código EAN: 4028177221680 Código eCl@ss 4.1: 27188101 Código eCl@ss 5.1: 27182504 Código eCl@ss 6.0: 27182504 Código eCl@ss 7.0: 27182590 Código eCl@ss 8.0: 27189261 Código ETIM 3.0: EC000325 Código ETIM 4.0: EC002620 Código ETIM 5.0: EC002620 Código ETIM 6.0: EC002620
