# Accesorios para armarios Técnica equipamiento 19", Carriles deslizantes variables 390-550mm - de Rittal

- Propiedad del archivo: CONSTRUNARIO
- Formato: FIEBDC-3/2012
- Programa: Construnario Versión 3.51
- Fecha de los precios: 18/03/2019
- Divisa: EUR

**LZ7063750** u Accesorios para armarios Técnica equipamiento 19", Carriles deslizantes variables 390-550mm - de Rittal
RITTAL Accesorios para armarios Técnica equipamiento 19", Carriles deslizantes 390-550mm variables en profundidad, 1 UA para armarios para servidores y redes con dos niveles de montaje en pulgadas, sin pérdida adicional de UA Para la fijación tanto en guías perfil en L como en U, en el bastidor de montaje de 482,6 mm (19?) y en el TE. La guía deslizante se adapta a la longitud necesaria y se fija entre el nivel de montaje frontal y posterior a la retícula de 19?. Carga admisible: 20 kg de carga estática Material: Chapa de acero Superficie: Galvanizada Unidad de envase: Incluye material de fijación. Atención: Gracias a la delgada superficie de apoyo de aprox. 0,8 mm de grosor, en general, no se sobrepasa la retícula UA, siempre y cuando los componentes no superen la altura máxima de 43,5 mm. También es posible situar varios aparatos superpuestos sin desplazamiento Código EAN: 4028177625440 Código eCl@ss 4.1: 27188101 Código eCl@ss 5.1: 27182504 Código eCl@ss 6.0: 27182504 Código eCl@ss 7.0: 27182590 Código eCl@ss 8.0: 27189234 Código ETIM 3.0: EC000325 Código ETIM 4.0: EC002625 Código ETIM 5.0: EC002620 Código ETIM 6.0: EC002625
