# Accesorios para armarios Técnica equipamiento 19", juego montaje de fijación 2UA - de Rittal

- Propiedad del archivo: CONSTRUNARIO
- Formato: FIEBDC-3/2012
- Programa: Construnario Versión 3.51
- Fecha de los precios: 18/03/2019
- Divisa: EUR

**LZ7246420** u Accesorios para armarios Técnica equipamiento 19", juego montaje de fijación 2UA - de Rittal
RITTAL Accesorios para armarios Técnica equipamiento 19", juego montaje de fijación 2UA para componentes en pulgadas Permite la integración rápida y sencilla de superficies de montaje adicionales de 2 UA dentro de una caja a partir de la fijación al bastidor del armario o en la parte lateral a las guías perfil existentes. La fijación mediante agujeros oblongos permite ajustar la distancia entre los dos ángulos de montaje, de forma que también puedan realizarse otras medidas de fijación en pulgadas. La segunda fila de troqueles se utiliza para el montaje opcional de otras superficies de montaje. Material: Chapa de acero Superficie: Galvanizada Unidad de envase: Incluye accesorios de fijación Código EAN: 4028177435735 Código eCl@ss 4.1: 27188101 Código eCl@ss 5.1: 27182504 Código eCl@ss 6.0: 27182504 Código eCl@ss 7.0: 27180907 Código eCl@ss 8.0: 27189234 Código ETIM 3.0: EC000325 Código ETIM 4.0: EC002625 Código ETIM 5.0: EC002625 Código ETIM 6.0: EC002625
