# Accesorios para armarios Técnica equipamiento 19", bastidor móvil extraíble, estribos 1000mm - de Rittal

- Propiedad del archivo: CONSTRUNARIO
- Formato: FIEBDC-3/2012
- Programa: Construnario Versión 3.51
- Fecha de los precios: 18/03/2019
- Divisa: EUR

**LT7827000** u Accesorios para armarios Técnica equipamiento 19", bastidor móvil extraíble, estribos 1000mm - de Rittal
RITTAL Accesorios para armarios Técnica equipamiento 19", juego montaje, elementos de profundidad 800x1000 como juego de montaje para guías perfil, en pulgadas 482,6 mm (19?) Montaje en anchura de armario 800 mm El juego de montaje consta de 4 elementos de profundidad para alojar guías perfil. Una UE es suficiente para montar uno o dos niveles de fijación en pulgadas/métricos. Para componentes de elevado peso se recomienda utilizar un elemento de profundidad adicional. La escotadura frontal facilita la entrada de cables en caso de equipamiento completo. Material: Chapa de acero Superficie: Galvanizada Unidad de envase: Incluye material de fijación. Como alternativa puede utilizarse: Ángulo de montaje para guías perfil TS Código EAN: 4028177231375 Código eCl@ss 4.1: 27188101 Código eCl@ss 5.1: 27189246 Código eCl@ss 6.0: 27189246 Código eCl@ss 7.0: 27180907 Código eCl@ss 8.0: 27189261 Código ETIM 3.0: EC000324 Código ETIM 4.0: EC002620 Código ETIM 5.0: EC002620 Código ETIM 6.0: EC002620
