# Accesorios para armarios Técnica equipamiento 19", juego montaje escuadra central - de Rittal

- Propiedad del archivo: CONSTRUNARIO
- Formato: FIEBDC-3/2012
- Programa: Construnario Versión 3.51
- Fecha de los precios: 18/03/2019
- Divisa: EUR

**LZ7827480** u Accesorios para armarios Técnica equipamiento 19", juego montaje escuadra central - de Rittal
RITTAL Accesorios para armarios Técnica equipamiento 19", juego montaje escuadra central Escuadra de montaje TS para guías perfil TS, 482,6 mm (19?) Montaje en anchura de armario 800 mm Las escuadras de montaje se atornillan en la anchura del armario al bastidor. La guía perfil se fija por arriba y abajo a la escuadra. Las escuadras proporcionan un espacio lateral libre óptimo para la entrada de cables. Para el montaje parcial del armario es posible fijar las escuadras al chasis de sistema TS 17 x 73 mm en el nivel de montaje exterior del bastidor del armario. Los taladros de fijación oblongos permiten una fijación variable en profundidad. A elección pueden utilizarse pefiles en forma de U o L. Material: Chapa de acero Superficie: Galvanizada Unidad de envase: Incluye material de fijación. Accesorios: Para montaje parcial, -Chasis del sistema TS 17 x 73 mm -Guías perfil, con forma de U o de L Código EAN: 4028177302631 Código eCl@ss 4.1: 27188101 Código eCl@ss 5.1: 27182504 Código eCl@ss 6.0: 27182504 Código eCl@ss 7.0: 27180907 Código eCl@ss 8.0: 27189234 Código ETIM 3.0: EC000325 Código ETIM 4.0: EC002625 Código ETIM 5.0: EC002625 Código ETIM 6.0: EC002625
