# Accesorios para armarios Técnica equipamiento 19", juego montaje, guías perfil, fijación adicional - de Rittal

- Propiedad del archivo: CONSTRUNARIO
- Formato: FIEBDC-3/2012
- Programa: Construnario Versión 3.51
- Fecha de los precios: 18/03/2019
- Divisa: EUR

**LZ7284135** u Accesorios para armarios Técnica equipamiento 19", juego montaje, guías perfil, fijación adicional - de Rittal
RITTAL Accesorios para armarios Técnica equipamiento 19", juego montaje, guías perfil, fijación adicional para armarios para redes TS de 800 mm de anchura La fijación adicional contraresta una torsión de las guías perfil montadas a escuadras de montaje al darse una distribución desigual de la carga. Se fija directamente a las guías perfil de 482,6 mm (19?) y al chasis de sistema (nivel interior) montado en la profundidad. Material: Chapa de acero Unidad de envase: Incluye material de fijación. Adicionalmente se precisa: Chasis de sistema TS para el nivel de montaje interior Código EAN: 4028177167230 Código eCl@ss 4.1: 27188101 Código eCl@ss 5.1: 27182504 Código eCl@ss 6.0: 27182504 Código eCl@ss 7.0: 27180907 Código eCl@ss 8.0: 27189234 Código ETIM 3.0: EC000325 Código ETIM 4.0: EC002625 Código ETIM 5.0: EC002625 Código ETIM 6.0: EC002625
