# Pupitre parte superior 600x235x700 - de Rittal

- Propiedad del archivo: CONSTRUNARIO
- Formato: FIEBDC-3/2012
- Programa: Construnario Versión 3.51
- Fecha de los precios: 05/03/2019
- Divisa: EUR

**TP6710500** u Pupitre parte superior 600x235x700 - de Rittal
RITTAL Sistema TopPult TP 235x700 Material: -Armario: chapa de acero de 1,5 mm -Puerta y tapa:chapa de acero de 2,0 mm, junta continua de poliuretano inyectado -Placa de montaje: chapa de acero de 2,5 mm Superficie: -Imprimación por inmersión, exterior texturizado, pintura estructurada -Placa de montaje con parte inferior galvanizada Color: RAL 7035 Grado de protección: IP 55 según EN 60 529, cumple NEMA 12 (con la correcta selección de las chapas de suelo) Unidad de envase: Parte superior -Caja -Cubierta con bisagras abajo, incl. retentor de cubierta -Suelo abierto para una entrada de cables individualizada Pieza superior profunda -Caja -Cubierta frontal con bisagras abajo, incl. retentor de cubierta -Puerta posterior, con bisagras abajo -Suelo abierto para una entrada de cables individualizada Parte central -Caja -Cubierta con bisagras, 2 retentores con bloqueo y desbloqueo automáticos -Abertura para la entrada de cables en el suelo de la caja Parte inferior -Caja arriba abierta -Puerta o puerta doble con cierre de barras (con profundidad de 400 mm en el frontal, con profundidad de 500 mm en el frontal y dorsal) -Placa de montaje ajustable en profundidad (en profundidad de 500 mm) -Suelo abierto para una entrada de cables individualizada Adicionalmente se precisa: Chapas de suelo Aprobaciones: -CE -UL -cUL Código EAN: 4028177554184 Código eCl@ss 4.1: 27180402 Código eCl@ss 5.1: 27180504 Código eCl@ss 6.0: 27180504 Código eCl@ss 7.0: 27180504 Código eCl@ss 8.0: 27180504 Código ETIM 3.0: EC000784 Código ETIM 4.0: EC000784 Código ETIM 5.0: EC000784 Código ETIM 6.0: EC000784
