# Accesorios para armarios Técnica equipamiento 19", guías perfil, cinta métrica adhesiva - de Rittal

- Propiedad del archivo: CONSTRUNARIO
- Formato: FIEBDC-3/2012
- Programa: Construnario Versión 3.51
- Fecha de los precios: 18/03/2019
- Divisa: EUR

**LZ7950100** u Accesorios para armarios Técnica equipamiento 19", guías perfil, cinta métrica adhesiva - de Rittal
RITTAL Accesorios para armarios Técnica equipamiento 19", guías perfil, cinta métrica adhesiva 482,6 mm (19?) De lámina de aluminio, garantizando una sencilla manipulación y una larga durabilidad. Con indicación numérica en pulgadas para identificar con exactitud las diferentes unidades de altura. La rotulación en ambos lados permite seleccionar la dirección numérica, hasta un máximo de 56 UA. De esta forma puede realizarse una documentación clara de los diferentes componentes. Material: Lámina de aluminio Código EAN: 4028177492042 Código eCl@ss 4.1: 27188101 Código eCl@ss 5.1: 27182504 Código eCl@ss 6.0: 27182504 Código eCl@ss 7.0: 27180907 Código eCl@ss 8.0: 27149129 Código ETIM 3.0: EC000325 Código ETIM 4.0: EC001288 Código ETIM 5.0: EC001288 Código ETIM 6.0: EC001288
