# Accesorios para armarios Técnica equipamiento 19", guías perfil, en pulgadas FlatBox 15UA - de Rittal

- Propiedad del archivo: CONSTRUNARIO
- Formato: FIEBDC-3/2012
- Programa: Construnario Versión 3.51
- Fecha de los precios: 18/03/2019
- Divisa: EUR

**FB7507715** u Accesorios para armarios Técnica equipamiento 19", guías perfil, en pulgadas FlatBox 15UA - de Rittal
RITTAL Accesorios para armarios Técnica equipamiento 19", guías perfil, en pulgadas FlatBox 15UA para FlatBox Escuadra en forma de L como 2º nivel de fijación. Material: Chapa de acero Unidad de envase: Incluye material de fijación para un montaje rápido sin herramientas. Atención: El 2º nivel de fijación debe solicitarse siempre con la altura de la caja base. No es posible realizar un equipamiento parcial. Código EAN: 4028177551527 Código eCl@ss 4.1: 27188101 Código eCl@ss 5.1: 27182504 Código eCl@ss 6.0: 27182504 Código eCl@ss 7.0: 27180907 Código eCl@ss 8.0: 27189261 Código ETIM 3.0: EC000325 Código ETIM 4.0: EC002620 Código ETIM 5.0: EC002620 Código ETIM 6.0: EC002620
