# Accesorios para armarios Técnica equipamiento 19", guías perfil, en pulgadas QuickBox, VerticalBox - de Rittal

- Propiedad del archivo: CONSTRUNARIO
- Formato: FIEBDC-3/2012
- Programa: Construnario Versión 3.51
- Fecha de los precios: 18/03/2019
- Divisa: EUR

**QB7502203** u Accesorios para armarios Técnica equipamiento 19", guías perfil, en pulgadas QuickBox, VerticalBox - de Rittal
RITTAL Accesorios para armarios Técnica equipamiento 19", guías perfil, en pulgadas QuickBox 12UA para QuickBox Para el montaje de componentes de montaje de 482,6 mm (19?) en pulgadas. Material: Chapa de acero Color: RAL 7035 Unidad de envase: Incluye material de fijación Código EAN: 4028177201545 Código eCl@ss 4.1: 27188101 Código eCl@ss 5.1: 27182504 Código eCl@ss 6.0: 27182504 Código eCl@ss 7.0: 27180907 Código eCl@ss 8.0: 27189261 Código ETIM 3.0: EC000325 Código ETIM 4.0: EC002620 Código ETIM 5.0: EC002620 Código ETIM 6.0: EC002620
