# Accesorios para armarios Técnica equipamiento 19", guías perfil, pantalla cierre 1600/2000 - de Rittal

- Propiedad del archivo: CONSTRUNARIO
- Formato: FIEBDC-3/2012
- Programa: Construnario Versión 3.51
- Fecha de los precios: 18/03/2019
- Divisa: EUR

**TS8613040** u Accesorios para armarios Técnica equipamiento 19", guías perfil, pantalla cierre 1600/2000 - de Rittal
RITTAL Accesorios para armarios Técnica equipamiento 19", guías perfil, pantalla cierre 1600/2000 de 482,6 mm (19?), horizontales para perfiles de adaptación Cubre el espacio entre los perfiles de 482,6 mm (19?) ubicados en la totalidad de la altura del armario y de la altura interior del armario. Material: Perfil de aluminio extrusionado Unidad de envase: Incluye material de fijación Código EAN: 4028177213159 Código eCl@ss 4.1: 27188101 Código eCl@ss 5.1: 27189210 Código eCl@ss 6.0: 27189210 Código eCl@ss 7.0: 27180907 Código eCl@ss 8.0: 27189234 Código ETIM 3.0: EC000190 Código ETIM 4.0: EC002625 Código ETIM 5.0: EC002625 Código ETIM 6.0: EC002625
