# Accesorios para armarios Técnica equipamiento 19", guías perfil de adaptación 2000mm - de Rittal

- Propiedad del archivo: CONSTRUNARIO
- Formato: FIEBDC-3/2012
- Programa: Construnario Versión 3.51
- Fecha de los precios: 18/03/2019
- Divisa: EUR

**TS8613300** u Accesorios para armarios Técnica equipamiento 19", guías perfil de adaptación 2000mm - de Rittal
RITTAL Accesorios para armarios Técnica equipamiento 19", guías perfil de adaptación 2000mm Perfiles de adaptación de 482,6 mm (19?) para la parte posterior de los armarios para electrónica TS Para montaje bilateral de subracks y para la fiijación de las guías deslizantes TS8613.150, TS8613.160 y TS8613.180 El montaje se realiza al nivel de montaje interior. El nivel de montaje exterior permanece libre para por ej. la conducción de cables sobre chasis de sistema TS montados en profundidad. Material: Perfil de aluminio extrusionado Unidad de envase: Incluye material de fijación. Atención: Ejecución similar a los perfiles de adaptación de 482,6 mm (19?) (ver página 741), aunque asimétricos en altura, adecuados para el armario para electrónica TS. Accesorios: -Tuercas enjauladas -Tornillos de fijación -Guías deslizantes con fijación bilateral -Juego de montaje de cajones -Juego de montaje para bandejas Como alternativa puede utilizarse: Piezas de adaptación de 482,6 mm (19?) Código EAN: 4028177237247 Código eCl@ss 4.1: 27188101 Código eCl@ss 5.1: 27182504 Código eCl@ss 6.0: 27182504 Código eCl@ss 7.0: 27180907 Código eCl@ss 8.0: 27189234 Código ETIM 3.0: EC000325 Código ETIM 4.0: EC002625 Código ETIM 5.0: EC002625 Código ETIM 6.0: EC002625
