# Accesorios para armarios Técnica equipamiento 19", guías perfil de adaptación 1600mm - de Rittal

- Propiedad del archivo: CONSTRUNARIO
- Formato: FIEBDC-3/2012
- Programa: Construnario Versión 3.51
- Fecha de los precios: 18/03/2019
- Divisa: EUR

**TS8613060** u Accesorios para armarios Técnica equipamiento 19", guías perfil de adaptación 1600mm - de Rittal
RITTAL Accesorios para armarios Técnica equipamiento 19", guías perfil de adaptación 1600mm Perfiles de adaptación de 482,6 mm (19?) para TS Para la fijación de subracks y otros componentes. Para un equipamiento parcial pueden cortarse los perfiles a la longitud deseada. Unidad de envase: Incluye material de fijación. Atención: La medida 482,6 mm (19?) se produce con el montaje al bastidor TS en armarios con 600 mm de anchura. Accesorios: -Pantallas -Tuercas enjauladas -Tornillos de fijación -Guías deslizantes con fijación unilateral -Guías deslizantes con fijación bilateral -Juego de montaje de cajones -Juego de montaje para bandejas Código EAN: 4028177212206 Código eCl@ss 4.1: 27188101 Código eCl@ss 5.1: 27182504 Código eCl@ss 6.0: 27182504 Código eCl@ss 7.0: 27180907 Código eCl@ss 8.0: 27189234 Código ETIM 3.0: EC000325 Código ETIM 4.0: EC002625 Código ETIM 5.0: EC002625 Código ETIM 6.0: EC002625
