# Accesorios para armarios Técnica equipamiento 19", guías perfil forma U 2200mm - de Rittal

- Propiedad del archivo: CONSTRUNARIO
- Formato: FIEBDC-3/2012
- Programa: Construnario Versión 3.51
- Fecha de los precios: 18/03/2019
- Divisa: EUR

**LT7827220** u Accesorios para armarios Técnica equipamiento 19", guías perfil forma U 2200mm - de Rittal
RITTAL Accesorios para armarios Técnica equipamiento 19", guías perfil forma U 2200mm Guías perfil de 482,6 mm (19?) para TS, CS Toptec En dos ejecuciones: En forma de U El marcaje UA integrado en el frontal facilita el montaje sistemático dentro del nivel en pulgadas. En forma de L Las guías perfil en forma de L alojan juegos de montaje en sistemas de servidores. El marcaje UA integrado en el frontal facilita el montaje sistemático dentro del nivel en pulgadas. Descripción técnica: -Chapa de acero de 2 mm -Taladros de 482,6 mm (19?) integrados (EIA-Standard) -Taladros redondos y cuadrados laterales -Cromatadas para una unión conductora de los componentes en pulgadas Unidad de envase: Incluye material de fijación. Atención: Con las guías perfil también pueden realizarse las medidas de fijación 21?, 23? y 24?. Adicionalmente se precisa: -Chasis de sistema TS o elementos de profundidad como juego de montaje para guías perfil -Para la ejecución con escuadra en L para la fijación de carriles deslizantes o bandejas para aparatos: Adaptador DK7827.300 Código EAN: 4028177234970 Código eCl@ss 4.1: 27188101 Código eCl@ss 5.1: 27182504 Código eCl@ss 6.0: 27182504 Código eCl@ss 7.0: 27189261 Código eCl@ss 8.0: 27189261 Código ETIM 3.0: EC000325 Código ETIM 4.0: EC002620 Código ETIM 5.0: EC002620 Código ETIM 6.0: EC002620
