# Accesorios para armarios Técnica equipamiento 19", bastidor móvil guías deslizantes máx. > 190 - de Rittal

- Propiedad del archivo: CONSTRUNARIO
- Formato: FIEBDC-3/2012
- Programa: Construnario Versión 3.51
- Fecha de los precios: 18/03/2019
- Divisa: EUR

**SR1963200** u Accesorios para armarios Técnica equipamiento 19", bastidor móvil guías deslizantes máx. > 190 - de Rittal
RITTAL Accesorios para armarios Técnica equipamiento 19", bastidor móvil guías deslizantes montaje máx. > 190 mm Para el soporte de módulos electrónicos de 482,6 mm (19?) de elevado peso en el bastidor móvil. Material: Chapa de acero Superficie: Galvanizada Código EAN: 4028177013131 Código eCl@ss 4.1: 27188101 Código eCl@ss 5.1: 27189239 Código eCl@ss 6.0: 27189239 Código eCl@ss 7.0: 27182590 Código eCl@ss 8.0: 27189261 Código ETIM 3.0: EC000319 Código ETIM 4.0: EC002620 Código ETIM 5.0: EC002620 Código ETIM 6.0: EC002620
