# RITTAL Accesorios para armarios Técnica equipamiento 19", bastidor móvil retentor bisagras 180º - de Rittal

- Propiedad del archivo: CONSTRUNARIO
- Formato: FIEBDC-3/2012
- Programa: Construnario Versión 3.51
- Fecha de los precios: 18/03/2019
- Divisa: EUR

**SR1980200** u RITTAL Accesorios para armarios Técnica equipamiento 19", bastidor móvil retentor bisagras 180º - de Rittal
RITTAL Accesorios para armarios Técnica equipamiento 19", bastidor móvil retentor bisagras 180º Mantiene el bastidor móvil en posición abierta. Montaje en: Bastidor móvil, grande ·SR 1979.200, parte superior del armario ·SR 1980.200, en parte inferior del armario (con freno de seguridad en 160º) Montaje en: Bastidor móvil, pequeño ·SR 1979.200, en la parte superior o inferior del juego de montaje. Código EAN: 4028177013254 Código eCl@ss 4.1: 27188101 Código eCl@ss 5.1: 27189239 Código eCl@ss 6.0: 27189239 Código eCl@ss 7.0: 27189261 Código eCl@ss 8.0: 27189266 Código ETIM 3.0: EC000319 Código ETIM 4.0: EC002626 Código ETIM 5.0: EC002626 Código ETIM 6.0: EC002626
