# Accesorios para armarios Técnica equipamiento 19", bastidor móvil grande lateral 31UA - de Rittal

- Propiedad del archivo: CONSTRUNARIO
- Formato: FIEBDC-3/2012
- Programa: Construnario Versión 3.51
- Fecha de los precios: 18/03/2019
- Divisa: EUR

**SR2332235** u Accesorios para armarios Técnica equipamiento 19", bastidor móvil grande lateral 31UA - de Rittal
RITTAL Accesorios para armarios Técnica equipamiento 19", bastidor móvil grande lateral 31UA con pantalla, para armarios de 800 mm de anchura Para el montaje de componentes de 482,6 mm (19?). Material: Chapa de acero Superficie: -Marco: galvanizada -Pantalla: pintada Color: RAL 7035 Unidad de envase: Incl. sistema de cierre de barras con bombín de doble paletón y material para la fijación al juego de montaje. Atención: Para bloquear el bastidor móvil abierto se precisa el retentor para bastidor móvil Código EAN: 4028177165137 Código eCl@ss 4.1: 27188101 Código eCl@ss 5.1: 27189239 Código eCl@ss 6.0: 27189239 Código eCl@ss 7.0: 27189261 Código eCl@ss 8.0: 27189261 Código ETIM 3.0: EC000319 Código ETIM 4.0: EC002620 Código ETIM 5.0: EC002620 Código ETIM 6.0: EC002620
