# Accesorios para armarios Técnica equipamiento 19", bastidor móvil grande 40UA - de Rittal

- Propiedad del archivo: CONSTRUNARIO
- Formato: FIEBDC-3/2012
- Programa: Construnario Versión 3.51
- Fecha de los precios: 18/03/2019
- Divisa: EUR

**SR2340700** u Accesorios para armarios Técnica equipamiento 19", bastidor móvil grande 40UA - de Rittal
RITTAL Accesorios para armarios Técnica equipamiento 19", bastidor móvil grande 40UA sin pantalla, para armarios de 600 y 1200 mm de anchura Para el montaje de componentes de 482,6 mm (19?). Material: Chapa de acero Superficie: Galvanizada Unidad de envase: Incl. aldabilla con bombín de doble paletón y material para la fijación al juego de montaje. Atención: Para bloquear el bastidor móvil abierto se precisa el retentor para bastidor móvil Código EAN: 4028177021679 Código eCl@ss 4.1: 27188101 Código eCl@ss 5.1: 27189239 Código eCl@ss 6.0: 27189239 Código eCl@ss 7.0: 27189261 Código eCl@ss 8.0: 27189261 Código ETIM 3.0: EC000319 Código ETIM 4.0: EC002620 Código ETIM 5.0: EC002620 Código ETIM 6.0: EC002620
