# Accesorios para armarios Gestión cableado, guiado cables 19", conducción cables guía de entrada - de Rittal

- Propiedad del archivo: CONSTRUNARIO
- Formato: FIEBDC-3/2012
- Programa: Construnario Versión 3.51
- Fecha de los precios: 18/03/2019
- Divisa: EUR

**LZ7016110** u Accesorios para armarios Gestión cableado, guiado cables 19", conducción cables guía de entrada - de Rittal
RITTAL Accesorios para armarios Gestión cableado, guiado cables 19", conducción cables guía de entrada Conducción de cables en el nivel de 482,6 mm (19?) Diferentes sistemas para realizar una conducción de cables adecuada en los sistemas de montaje de 482,6 mm (19") con uno o dos planos de fijación: Material: Chapa de acero Superficie: Galvanizada Guías entrada de cables para la fijación entre todos los niveles de 482,6 mm (19?), para bridas de cables. Adicionalmente se precisa: Para las guías perfil TS con forma de L se precisa adicionalmente el adaptador DK 7827.300 Código EAN: 4028177147331 Código eCl@ss 4.1: 27188101 Código eCl@ss 5.1: 27189221 Código eCl@ss 6.0: 27189221 Código eCl@ss 7.0: 27400604 Código eCl@ss 8.0: 27400604 Código ETIM 3.0: EC000322 Código ETIM 4.0: EC000322 Código ETIM 5.0: EC000322 Código ETIM 6.0: EC000322
