# Accesorios para armarios Gestión cableado, guiado cables 19", bandeja 2UA - de Rittal

- Propiedad del archivo: CONSTRUNARIO
- Formato: FIEBDC-3/2012
- Programa: Construnario Versión 3.51
- Fecha de los precios: 18/03/2019
- Divisa: EUR

**LZ7269235** u Accesorios para armarios Gestión cableado, guiado cables 19", bandeja 2UA - de Rittal
RITTAL Accesorios para armarios Gestión cableado, guiado cables 19", bandeja para cables 2UA Para un guiado y una distribución lateral de cables de F.O. y de cobre. Los cables introducidos por el techo pueden guiarse de esta forma en la zona superior del rack por el lateral de las guías perfil. Profundidad 85 mm. Material: Chapa de acero Color: RAL 7035 Código EAN: 4028177221666 Código eCl@ss 4.1: 27188101 Código eCl@ss 5.1: 27189224 Código eCl@ss 6.0: 27189224 Código eCl@ss 7.0: 27400604 Código eCl@ss 8.0: 27400604 Código ETIM 3.0: EC000322 Código ETIM 4.0: EC000322 Código ETIM 5.0: EC000322 Código ETIM 6.0: EC000322
