# Accesorios para armarios Gestión cableado, guiado cables 19", canal alineación cables 2UA - de Rittal

- Propiedad del archivo: CONSTRUNARIO
- Formato: FIEBDC-3/2012
- Programa: Construnario Versión 3.51
- Fecha de los precios: 18/03/2019
- Divisa: EUR

**LZ7158100** u Accesorios para armarios Gestión cableado, guiado cables 19", canal alineación cables 2UA - de Rittal
RITTAL Accesorios para armarios Gestión cableado, guiado cables 19", canal alineación de cables 2UA horizontal 482,6 mm (19?) El canal permite el guiado oculto de los cables, también de grandes cantidades de cables hasta los componentes de montaje dentro del nivel de montaje de 19?. Las grandes escotaduras garantizan un guiado cómodo, sin dobleces hasta los componentes hacia arriba y abajo. Para facilitar la manipulación puede extraerse por completo la pantalla frontal a través de cierres rápidos. Tras la introducción de los cables, estos se mantienen en su posición mediante bridas, el canal puede volver a cerrarse. Material: Chapa de acero Color: RAL 7035 Unidad de envase: Incl. 5 bridas de velcro Código EAN: 4028177500334 Código eCl@ss 4.1: 27188101 Código eCl@ss 5.1: 27189224 Código eCl@ss 6.0: 27189224 Código eCl@ss 7.0: 27400604 Código eCl@ss 8.0: 27400604 Código ETIM 3.0: EC000322 Código ETIM 4.0: EC000322 Código ETIM 5.0: EC000322 Código ETIM 6.0: EC000322
