# Accesorios para armarios Gestión cableado, guiado cables 19", panel para el guiado de cables - de Rittal

- Propiedad del archivo: CONSTRUNARIO
- Formato: FIEBDC-3/2012
- Programa: Construnario Versión 3.51
- Fecha de los precios: 18/03/2019
- Divisa: EUR

**LZ7269135** u Accesorios para armarios Gestión cableado, guiado cables 19", panel para el guiado de cables - de Rittal
RITTAL Accesorios para armarios Gestión cableado, guiado cables 19", panel para el guiado de cables 2 UA Para alojar cables de F.O. y de cobre. Los cables provinentes del patch-panel se conducen a través de las aberturas hasta la bandeja y pueden distribuirse por el lateral. Los cantos redondeados protejen el revestimiento del cable. Material: Chapa de acero Color: RAL 7035 Código EAN: 4028177221628 Código eCl@ss 4.1: 27188101 Código eCl@ss 5.1: 27189224 Código eCl@ss 6.0: 27189224 Código eCl@ss 7.0: 27400604 Código eCl@ss 8.0: 27400604 Código ETIM 3.0: EC000322 Código ETIM 4.0: EC000322 Código ETIM 5.0: EC000322 Código ETIM 6.0: EC000322
