# Accesorios para armarios Gestión cableado, guiado cables 19", panel alineación de 2UA - de Rittal

- Propiedad del archivo: CONSTRUNARIO
- Formato: FIEBDC-3/2012
- Programa: Construnario Versión 3.51
- Fecha de los precios: 18/03/2019
- Divisa: EUR

**LZ7158035** u Accesorios para armarios Gestión cableado, guiado cables 19", panel alineación de 2UA - de Rittal
RITTAL Accesorios para armarios Gestión cableado, guiado cables 19", panel alineación de 2UA 482,6 mm (19?) El espacio para el paso de cables dispone de escotaduras en la parte superior para la entrada de patch-cables. En la parte frontal dispone de una solapa y cierres rápidos, posibilitando un acceso óptimo a los cables. Una escotadura con escobilla permite la entrada de cables por la parte posterior. Posibilidad de montaje de estribos de entrada de cables DK 7610.000 o DK 7611.000. Material: Chapa de acero Color: RAL 7035 Accesorios: Estribo de entrada de cables Código EAN: 4028177166684 Código eCl@ss 4.1: 27188101 Código eCl@ss 5.1: 27189224 Código eCl@ss 6.0: 27189224 Código eCl@ss 7.0: 27400604 Código eCl@ss 8.0: 27400604 Código ETIM 3.0: EC000322 Código ETIM 4.0: EC000322 Código ETIM 5.0: EC000322 Código ETIM 6.0: EC000322
