# Accesorios para armarios Gestión cableado, guiado cables 19", panel alineación con eslabones 1UA - de Rittal

- Propiedad del archivo: CONSTRUNARIO
- Formato: FIEBDC-3/2012
- Programa: Construnario Versión 3.51
- Fecha de los precios: 18/03/2019
- Divisa: EUR

**LZ7257050** u Accesorios para armarios Gestión cableado, guiado cables 19", panel alineación con eslabones 1UA - de Rittal
RITTAL Accesorios para armarios Gestión cableado, guiado cables 19", panel alineación con eslabones 1UA 482,6 mm (19?) Para la alineación horizontal de los patch cables con eslabones. La abertura de los eslabones permite modificar y ampliar el cableado de forma cómoda. Material: -Panel: chapa de acero, pintada -Eslabones para guiado de cables: plástico Color: -Panel: RAL 7035 -Eslabones para guiado de cables: negro Código EAN: 4028177624702 Código eCl@ss 4.1: 27188101 Código eCl@ss 5.1: 27189224 Código eCl@ss 6.0: 27189224 Código eCl@ss 7.0: 27182101 Código eCl@ss 8.0: 27189265 Código ETIM 3.0: EC000322 Código ETIM 4.0: EC002624 Código ETIM 5.0: EC002624 Código ETIM 6.0: EC002624
