# Accesorios para armarios Gestión cableado, guiado cables 19", panel alineación estribo 125x85mm - de Rittal

- Propiedad del archivo: CONSTRUNARIO
- Formato: FIEBDC-3/2012
- Programa: Construnario Versión 3.51
- Fecha de los precios: 18/03/2019
- Divisa: EUR

**LZ7257100** u Accesorios para armarios Gestión cableado, guiado cables 19", panel alineación estribo 125x85mm - de Rittal
RITTAL Accesorios para armarios Gestión cableado, guiado cables 19", panel alineación estribo 125x85mm Panel de alineación 482,6 mm (19?) Para la alineación horizontal de los patch cables, con 5 estribos guía de cables. Material: -Panel: chapa de acero -Estribo: acero Superficie: Estribo: galvanizada Color: RAL 7035 Atención: En las medidas se trata de medidas exteriores Código EAN: 4028177453715 Código eCl@ss 4.1: 27188101 Código eCl@ss 5.1: 27189224 Código eCl@ss 6.0: 27189224 Código eCl@ss 7.0: 27400604 Código eCl@ss 8.0: 27400604 Código ETIM 3.0: EC000322 Código ETIM 4.0: EC000322 Código ETIM 5.0: EC000322 Código ETIM 6.0: EC000322
