# Accesorios para armarios Gestión cableado, soporte para cable sobrante - de Rittal

- Propiedad del archivo: CONSTRUNARIO
- Formato: FIEBDC-3/2012
- Programa: Construnario Versión 3.51
- Fecha de los precios: 18/03/2019
- Divisa: EUR

**LZ7220500** u Accesorios para armarios Gestión cableado, soporte para cable sobrante - de Rittal
RITTAL Accesorios para armarios Gestión cableado, soporte para cable sobrante Para la fijación en la zona posterior del armario o para la fijación lateral a armarios para redes. El soporte puede fijarse a todos los travesaños de profundidad o a los chasis y guías con retícula de 25 mm, medida de fijación 150 mm. Posibilidad de alinear varios elementos. Material: Chapa de acero Color: RAL 7035 Código EAN: 4028177221659 Código eCl@ss 4.1: 27188101 Código eCl@ss 5.1: 27189224 Código eCl@ss 6.0: 27189224 Código eCl@ss 7.0: 27400604 Código eCl@ss 8.0: 27400604 Código ETIM 3.0: EC000322 Código ETIM 4.0: EC000322 Código ETIM 5.0: EC000322 Código ETIM 6.0: EC000322
