# Accesorios para armarios Gestión cableado, soporte sistema para placas guía - de Rittal

- Propiedad del archivo: CONSTRUNARIO
- Formato: FIEBDC-3/2012
- Programa: Construnario Versión 3.51
- Fecha de los precios: 18/03/2019
- Divisa: EUR

**LT7831472** u Accesorios para armarios Gestión cableado, soporte sistema para placas guía - de Rittal
RITTAL Accesorios para armarios Gestión cableado, soporte del sistema para placas guía de cables para TS El sistema soporte variable en profundidad puede fijarse a todos los armarios TS de 800 1200 mm de profundidad con fijación atornillada de la chapa del techo exterior. El troquel de sistema integrado, para tornillos de carrocería o tuercas enjauladas, permite la fijación de sistemas de placa guía de cables convencionales. Material: Chapa de acero Superficie: Texturizadas Color: RAL 7035 Accesorios: -Tornillos de chapa cilíndricos con hexágono interior 5,5 x 13 mm, SZ 2486.500 -Tuercas enjauladas M6, TS 8800.340 Código EAN: 4028177517301 Código eCl@ss 4.1: 27188101 Código eCl@ss 5.1: 27189224 Código eCl@ss 6.0: 27189224 Código eCl@ss 7.0: 27400604 Código eCl@ss 8.0: 27400604 Código ETIM 3.0: EC000322 Código ETIM 4.0: EC001005 Código ETIM 5.0: EC000322 Código ETIM 6.0: EC000322
