# Accesorios para armarios Gestión cableado, estribos guía cables F.O. - de Rittal

- Propiedad del archivo: CONSTRUNARIO
- Formato: FIEBDC-3/2012
- Programa: Construnario Versión 3.51
- Fecha de los precios: 18/03/2019
- Divisa: EUR

**LZ7116500** u Accesorios para armarios Gestión cableado, estribos guía cables F.O. - de Rittal
RITTAL Accesorios para armarios Gestión cableado, estribos guía de cablesde F.O. En las ranuras del cuerpo interior se alojan los cables de alineación o jumper. Una cinta de goma fija cables de F.O. diferentes de hasta Ø 4,5 mm. Se garantiza la tracción y el radio de flexión. Longitud: 120 mm. Material: 2 plástico K Color: -Exterior: RAL 7035 -Cuerpo interior: negro Unidad de envase: -Incl. 2 gomas elásticas -Juego de ensamblaje -Accesorios de fijación Fijación: Los ángulos de fijación adjuntos tienen una aplicación universal, los cables de F.O. en distintas posiciones de montaje pueden ser guiados en cualquier dirección a lo largo del patch-panel: Directamente al lado del patch-panel Por delante del patch-panel En la parte lateral al lado del patch-panel Detrás del patch-panel Como alternativa puede utilizarse: Panel de alineación para F.O., 1 UA Código EAN: 4028177125025 Código eCl@ss 4.1: 27188101 Código eCl@ss 5.1: 27189224 Código eCl@ss 6.0: 27189224 Código eCl@ss 7.0: 27400604 Código eCl@ss 8.0: 27400604 Código ETIM 3.0: EC000322 Código ETIM 4.0: EC000322 Código ETIM 5.0: EC000322 Código ETIM 6.0: EC000322
