# Accesorios para armarios Gestión cableado, estribo alineación 330x90/70mm - de Rittal

- Propiedad del archivo: CONSTRUNARIO
- Formato: FIEBDC-3/2012
- Programa: Construnario Versión 3.51
- Fecha de los precios: 18/03/2019
- Divisa: EUR

**LZ7220600** u Accesorios para armarios Gestión cableado, estribo alineación 330x90/70mm - de Rittal
RITTAL Accesorios para armarios Gestión cableado, estribo alineación 330x90/70mm Para alojar grandes mazos de cables. Para la fijación en la parte lateral de los perfiles de 482,6 mm (19?) y marcos de montaje en armarios para redes de 800 mm de anchura. El estribo de fijación se fija asimétricamente, cosiguiéndose un espacio libre de aprox. 110 mm frente al nivel de 19?. De esta forma se consigue alinear con comodidad grandes cantidades de cables. Material: Acero redondo, galvanizado. Unidad de envase: Incluye material de fijación Código EAN: 4028177305489 Código eCl@ss 4.1: 27188101 Código eCl@ss 5.1: 27189224 Código eCl@ss 6.0: 27189224 Código eCl@ss 7.0: 27400604 Código eCl@ss 8.0: 27400604 Código ETIM 3.0: EC000322 Código ETIM 4.0: EC000322 Código ETIM 5.0: EC000322 Código ETIM 6.0: EC000322
