# Accesorios para armarios Gestión cableado, estribo guía cables 125x85mm - de Rittal

- Propiedad del archivo: CONSTRUNARIO
- Formato: FIEBDC-3/2012
- Programa: Construnario Versión 3.51
- Fecha de los precios: 18/03/2019
- Divisa: EUR

**LZ7111900** u Accesorios para armarios Gestión cableado, estribo guía cables 125x85mm - de Rittal
RITTAL Accesorios para armarios Gestión cableado, estribo guía cables 125x85mm Para una conducción flexible y adecuada al sistema en el marco de montaje de 482,6 mm (19?) o a las guías perfil de 482,6 mm (19?). Material: Chapa, galvanizada Unidad de envase: Incl. accesorios de fijación Código EAN: 4028177147928 Código eCl@ss 4.1: 27188101 Código eCl@ss 5.1: 27189224 Código eCl@ss 6.0: 27189224 Código eCl@ss 7.0: 27400604 Código eCl@ss 8.0: 27400604 Código ETIM 3.0: EC000322 Código ETIM 4.0: EC000322 Código ETIM 5.0: EC000322 Código ETIM 6.0: EC000322
