# Accesorios para armarios Gestión cableado, captación cables, variable, guías perfil en C - de Rittal

- Propiedad del archivo: CONSTRUNARIO
- Formato: FIEBDC-3/2012
- Programa: Construnario Versión 3.51
- Fecha de los precios: 18/03/2019
- Divisa: EUR

**LZ7016140** u Accesorios para armarios Gestión cableado, captación cables, variable, guías perfil en C - de Rittal
RITTAL Accesorios para armarios Gestión cableado, captación cables, variable, guías perfil en C para un montaje independiente del armario Fijación variable de 450 a 800 mm para una captación flexible de cables en dos ejecuciones. Posibilidad de fijación al chasis de sistema y de montaje, así como el atornillado directo sobre placas de montaje y otras piezas planas. Material: Chapa de acero, galvanizada Unidad de envase: Incluye material de fijación Código EAN: 4028177550384 Código eCl@ss 4.1: 27188101 Código eCl@ss 5.1: 27189224 Código eCl@ss 6.0: 27189224 Código eCl@ss 7.0: 27400604 Código eCl@ss 8.0: 27189261 Código ETIM 3.0: EC000322 Código ETIM 4.0: EC002620 Código ETIM 5.0: EC002620 Código ETIM 6.0: EC002620
