# Accesorios para armarios Gestión cableado, guías entrada fijación interior 1200x1200mm - de Rittal

- Propiedad del archivo: CONSTRUNARIO
- Formato: FIEBDC-3/2012
- Programa: Construnario Versión 3.51
- Fecha de los precios: 18/03/2019
- Divisa: EUR

**LT7828121** u Accesorios para armarios Gestión cableado, guías entrada fijación interior 1200x1200mm - de Rittal
RITTAL Accesorios para armarios Gestión cableado, guías entrada fijación interior 1200x1200mm Guías de entrada de cables para TS y marco de montaje de 19? Los cables pueden fijarse a la guía de entrada de cables mediante bridas para cables o bridas de velcro. Las guías de entrada de cables se fijan al perfil del bastidor y pueden asegurarse adicionalmente con un tornillo. Material: Chapa de acero Unidad de envase: Incluye material de fijación. Accesorios: -Bridas para cables -Brida de velcro Código EAN: 4028177517790 Código eCl@ss 4.1: 27188101 Código eCl@ss 5.1: 27189221 Código eCl@ss 6.0: 27189221 Código eCl@ss 7.0: 27400604 Código eCl@ss 8.0: 27400604 Código ETIM 3.0: EC000322 Código ETIM 4.0: EC000322 Código ETIM 5.0: EC000322 Código ETIM 6.0: EC000322
