# Accesorios para armarios Gestión cableado, brida snap-in para bloqueo - de Rittal

- Propiedad del archivo: CONSTRUNARIO
- Formato: FIEBDC-3/2012
- Programa: Construnario Versión 3.51
- Fecha de los precios: 18/03/2019
- Divisa: EUR

**LZ7111300** u Accesorios para armarios Gestión cableado, brida snap-in para bloqueo - de Rittal
RITTAL Accesorios para armarios Gestión cableado, brida snap-in para bloqueo Brida para cables snap-in para montaje a presión en la perforación de sistema Brida para cables universal para un montaje rápido sin herramientas en dos ejecuciones: Para bloquear: ·cómoda abertura para alinear los cables mediante puntos de retención ·para sección de cable de 14 19 mm ·para perforación de sistema 6,2 mm Material: Poliamida 6.6, autoextinguible según UL 94 V2 Color: Natural Código EAN: 4028177551619 Código eCl@ss 4.1: 27188101 Código eCl@ss 5.1: 27189223 Código eCl@ss 6.0: 27189223 Código eCl@ss 7.0: 27400604 Código eCl@ss 8.0: 27189234 Código ETIM 3.0: EC000322 Código ETIM 4.0: EC002625 Código ETIM 5.0: EC002625 Código ETIM 6.0: EC002625
