# Accesorios para armarios Gestión cableado, velcro 5000x16mm - de Rittal

- Propiedad del archivo: CONSTRUNARIO
- Formato: FIEBDC-3/2012
- Programa: Construnario Versión 3.51
- Fecha de los precios: 18/03/2019
- Divisa: EUR

**BG2203400** u Accesorios para armarios Gestión cableado, velcro 5000x16mm - de Rittal
RITTAL Accesorios para armarios Gestión cableado, velcro 5000x16mm Proporciona un guiado ordenado de los cables. Rollo para cortar según necesidades. Al contrario que las bridas ·no daña el recubrimiento de los cables ·puede abrirse con facilidad ·puede reutilizarse Código EAN: 4028177490161 Código eCl@ss 4.1: 27188101 Código eCl@ss 5.1: 27189223 Código eCl@ss 6.0: 27189223 Código eCl@ss 7.0: 27140702 Código eCl@ss 8.0: 27140702 Código ETIM 3.0: EC000322 Código ETIM 4.0: EC000046 Código ETIM 5.0: EC000046 Código ETIM 6.0: EC000046
