# Accesorios para armarios Gestión cableado, bridas velcro 20x130mm - de Rittal

- Propiedad del archivo: CONSTRUNARIO
- Formato: FIEBDC-3/2012
- Programa: Construnario Versión 3.51
- Fecha de los precios: 18/03/2019
- Divisa: EUR

**LZ7072220** u Accesorios para armarios Gestión cableado, bridas velcro 20x130mm - de Rittal
RITTAL Accesorios para armarios Gestión cableado, bridas velcro 20x130mm La brida permite desligar fácilmente cables instalados, pudiéndose añadir o separar los cables que se deseen. Ideal para cables de datos (F.O./Cu), no presiona el aislamiento del cable. La brida puede atornillarse adicionalmente a las perforaciones redondas del sistema o fijarse con bridas rápidas. Color: Negro Unidad de envase: Incluye bridas rápidas. Adicionalmente se precisa: Tornillo de chapa SZ 2486.500 para atornillar en las perforaciones redondas del sistema Código EAN: 4028177147898 Código eCl@ss 4.1: 27188101 Código eCl@ss 5.1: 27189223 Código eCl@ss 6.0: 27189223 Código eCl@ss 7.0: 27140702 Código eCl@ss 8.0: 27189234 Código ETIM 3.0: EC000322 Código ETIM 4.0: EC002625 Código ETIM 5.0: EC000046 Código ETIM 6.0: EC002625
