# Accesorios para armarios Gestión cableado, fijación cables 12-16mm - de Rittal

- Propiedad del archivo: CONSTRUNARIO
- Formato: FIEBDC-3/2012
- Programa: Construnario Versión 3.51
- Fecha de los precios: 18/03/2019
- Divisa: EUR

**SZ4319160** u Accesorios para armarios Gestión cableado, fijación cables 12-16mm - de Rittal
RITTAL Accesorios para armarios Gestión cableado, fijación cables 12-16mm Para una fijación adecuada y segura de cables y tubos. Para fijación: ·introducir en los carriles de montaje 23 x 23 mm ·atornillar a las perforaciones redondas de los armarios, así como a todos los carriles de montaje y chasis. La posibilidad de ensamblaje de la fijación permite el montaje de varias fijaciones, incluso de diferentes tamaños, con sólo 2 tornillos. Material: Poliamida Atención: Carril de montaje 23 x 23 mm Adicionalmente se precisa: Tornillo avellanado M5 x 12 mm, SZ 2488.000, para atornillar a las perforaciones redondas del sistema Código EAN: 4028177098756 Código eCl@ss 4.1: 27188101 Código eCl@ss 5.1: 27189223 Código eCl@ss 6.0: 27189223 Código eCl@ss 7.0: 27140702 Código eCl@ss 8.0: 27400604 Código ETIM 3.0: EC000322 Código ETIM 4.0: EC000322 Código ETIM 5.0: EC000322 Código ETIM 6.0: EC000322
