# Accesorios para armarios Gestión cableado, bridas cables 12-18mm - de Rittal

- Propiedad del archivo: CONSTRUNARIO
- Formato: FIEBDC-3/2012
- Programa: Construnario Versión 3.51
- Fecha de los precios: 18/03/2019
- Divisa: EUR

**LZ7078000** u Accesorios para armarios Gestión cableado, bridas cables 12-18mm - de Rittal
RITTAL Accesorios para armarios Gestión cableado, bridas cables 12-18mm para guías perfil en C Para la fijación de cables a las guías perfil en C. Material: Chapa de acero Superficie: Galvanizada Unidad de envase: Incl. cono de presión de plástico. Atención: Guías perfil en C Código EAN: 4028177124110 Código eCl@ss 4.1: 27188101 Código eCl@ss 5.1: 27189224 Código eCl@ss 6.0: 27189224 Código eCl@ss 7.0: 27400604 Código eCl@ss 8.0: 23140202 Código ETIM 3.0: EC000322 Código ETIM 4.0: EC000454 Código ETIM 5.0: EC000454 Código ETIM 6.0: EC000454
