# Accesorios para armarios Gestión cableado, escuadra entrada cables - de Rittal

- Propiedad del archivo: CONSTRUNARIO
- Formato: FIEBDC-3/2012
- Programa: Construnario Versión 3.51
- Fecha de los precios: 18/03/2019
- Divisa: EUR

**CPG6052000** u Accesorios para armarios Gestión cableado, escuadra entrada cables - de Rittal
RITTAL Accesorios para armarios Gestión cableado, escuadra entrada cables Para montaje en la caja de mando con escotadura de montaje CP-L y CP-XL. Entrada de cables a elección a través de: ·Bridas para cables o ·Brida para cables SZ 2597.000, ·Bridas para cables convencionales. Altura de la escuadra = 25 mm con guía perfil en C montada 40 mm. Material: Chapa de acero Superficie: Galvanizada Unidad de envase: Incl. guías perfil en C y tornillos de fijación. Accesorios: -Bridas para cables -Bridas para cables Código EAN: 4028177188273 Código eCl@ss 4.1: 27188101 Código eCl@ss 5.1: 27189224 Código eCl@ss 6.0: 27189224 Código eCl@ss 7.0: 27400604 Código eCl@ss 8.0: 27400604 Código ETIM 3.0: EC000322 Código ETIM 4.0: EC000322 Código ETIM 5.0: EC000322 Código ETIM 6.0: EC000322
