# Accesorios para armarios Gestión cableado, guías entrada cables 1200x1099mm - de Rittal

- Propiedad del archivo: CONSTRUNARIO
- Formato: FIEBDC-3/2012
- Programa: Construnario Versión 3.51
- Fecha de los precios: 18/03/2019
- Divisa: EUR

**CM5001083** u Accesorios para armarios Gestión cableado, guías entrada cables 1200x1099mm - de Rittal
RITTAL Accesorios para armarios Gestión cableado, guías entrada cables 1200x1099mm Perfil C para TS, CM, TP Para la tracción de los cables durante la entrada. La longitud de la guía de entrada de cables se ha adaptado a la anchura de la placa de montaje. Los ángulos de fijación incluidos en la unidad de envase permiten tres montajes diferentes sobre la placa de montaje: recto, con 23 mm de distancia a la placa de montaje recto, con 10 mm de distancia a la placa de montaje inclinado, hacia la placa de montaje Material: Chapa de acero Superficie: Galvanizada Unidad de envase: Incl. dos ángulos de fijación y tornillos de fijación. Accesorios: Bridas para cables para guías perfil en C Código EAN: 4028177502970 Código eCl@ss 4.1: 27188101 Código eCl@ss 5.1: 27189221 Código eCl@ss 6.0: 27189221 Código eCl@ss 7.0: 27400604 Código eCl@ss 8.0: 27400604 Código ETIM 3.0: EC000322 Código ETIM 4.0: EC000322 Código ETIM 5.0: EC000322 Código ETIM 6.0: EC000322
