# Accesorios para armarios Gestión cableado, bridas angulares metálicas 26-30mm - de Rittal

- Propiedad del archivo: CONSTRUNARIO
- Formato: FIEBDC-3/2012
- Programa: Construnario Versión 3.51
- Fecha de los precios: 18/03/2019
- Divisa: EUR

**SZ2355000** u Accesorios para armarios Gestión cableado, bridas angulares metálicas 26-30mm - de Rittal
RITTAL Accesorios para armarios Gestión cableado, bridas angulares metálicas 26-30mm para guías de entrada de cables Para la fijación de los cables a las guías de entrada de cables. Material: Chapa de acero Superficie: Galvanizada Unidad de envase: Incl. cono de presión de plástico. Como alternativa puede utilizarse: Guía para estribo apantallado EMC y tracción de cables Código EAN: 4028177021952 Código eCl@ss 4.1: 27188101 Código eCl@ss 5.1: 27189224 Código eCl@ss 6.0: 27189224 Código eCl@ss 7.0: 27400604 Código eCl@ss 8.0: 23140202 Código ETIM 3.0: EC000322 Código ETIM 4.0: EC000454 Código ETIM 5.0: EC000454 Código ETIM 6.0: EC000454
